# ENB Weserbrücke Stolzenau
Angebotsaufforderung (GAEB DA XML 3.2, DA83)
Projekt: 307328
Währung: EUR
Vergabeart: Öffentliche Ausschreibung
Eröffnung: 27.10.2026 09:30:00
Ende der Zuschlagsfrist: 24.11.2026
Ausführungsende: 30.04.2026
Auftraggeber: Niedersächsische Landesbehörde für, Straßenbau und Verkehr, Geschäftsbereich Nienburg, NLSTBV-NI, Bismarckstr. 39, 31582 Nienburg/Weser, Bismarckstraße 39, 31582 Nienburg, DE, Telefon 05021/606-0, Fax 05021/606-200, E-Mail poststelle-ni@nlstbv.niedersachsen.de
Erstellt mit: GXML Toolbox V3.3 R20230829, iTWO_64 V25.0.891, 06.10.2026

## 319706 Beschilderung KVP Stolzenau
Datum: 06.10.2026

### Abschnitt 00 Allgemein

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Verkehrssicherung

**00.01.0001 Verk.sich. kürzerer Dauer durchf.*stat. Arbeitsst. über 4 bis 8 Std.*bei Tageslicht Anordnung n. Unt.**
StL-Nr. 2110513590102110
Verkehrssicherung an Arbeitsstellen von kürzerer Dauer
betriebsfertig aufbauen, vorhalten, warten, instand
setzen, betreiben und abbauen. Vorübergehende Verkehrssicherungsmaßnahmen durchführen.
Nach RSA, Regelplan 'C II/2'

Für stationäre Arbeitsstelle.
Gesamtdauer der Verkehrsführung über 4 Std. bis 8 Std.
Bei Tageslicht.
Verkehrsrechtliche Anordnung nach Unterlagen des AG
einholen und zugehörige Unterlagen erstellen. Erforderliche Ortsbesichtigungen zur Erstellung der Planunterlagen für die verkehrsrechtliche Anordnung durchführen.
Menge: 1,000 St
Leistungsbereichkatalog: 105

**00.01.0002 Verk.sich. kürzerer Dauer durchf.*stat. Arbeitsst. über 4 bis 8 Std.*bei Tageslicht Anordnung n. Unt.**
StL-Nr. 2110513590102110
Verkehrssicherung an Arbeitsstellen von kürzerer Dauer
betriebsfertig aufbauen, vorhalten, warten, instand
setzen, betreiben und abbauen. Vorübergehende Verkehrssicherungsmaßnahmen durchführen.
Nach RSA, Regelplan 'B I/6'

Für stationäre Arbeitsstelle.
Gesamtdauer der Verkehrsführung über 4 Std. bis 8 Std.
Bei Tageslicht.
Verkehrsrechtliche Anordnung nach Unterlagen des AG
einholen und zugehörige Unterlagen erstellen. Erforderliche Ortsbesichtigungen zur Erstellung der Planunterlagen für die verkehrsrechtliche Anordnung durchführen.
Menge: 1,000 St
Leistungsbereichkatalog: 105

**00.01.0003 Verk.sich. kürzerer Dauer durchf.*stat. Arbeitsst. über 4 bis 8 Std.*bei Tageslicht Anordnung n. Unt.**
StL-Nr. 2110513590102110
Verkehrssicherung an Arbeitsstellen von kürzerer Dauer
betriebsfertig aufbauen, vorhalten, warten, instand
setzen, betreiben und abbauen. Vorübergehende Verkehrssicherungsmaßnahmen durchführen.
Nach RSA, Regelplan 'C II/4'

Für stationäre Arbeitsstelle.
Gesamtdauer der Verkehrsführung über 4 Std. bis 8 Std.
Bei Tageslicht.
Verkehrsrechtliche Anordnung nach Unterlagen des AG
einholen und zugehörige Unterlagen erstellen. Erforderliche Ortsbesichtigungen zur Erstellung der Planunterlagen für die verkehrsrechtliche Anordnung durchführen.
Menge: 2,000 St
Leistungsbereichkatalog: 105

#### Unterabschnitt 00.02 Vorarbeit

**00.02.0001 Leitungserkundung**
StL-Nr. 21103014
Erkundung von Kabeln und Leitungen aller Art durch geeignete Methoden, z.B. durch Einholen von Kabelplänen
und/oder Einweisung durch den Leitungsträger. Die Vorschriften der Leitungsträger sind zu beachten. Abgerechnet wird nach der Anzahl der Bodenerkundungspunkte.
Menge: 4,000 St
Leistungsbereichkatalog: 103

**00.02.0002 Suchgraben herstellen Tiefe bis 1,25 m*nur Handschacht. Boden einb.u.v.*Abrechnung Abtrag**
Suchgraben nach Unterlagen des AG einschließlich Handschachtung herstellen. Aushub zur Wiederverwendung
seitlich lagern. Beschreibung der Homogenbereiche nach
Unterlagen des AG.
Grabentiefe bis 1,25 m.
Nur Handschachtung.
Seitlich gelagerten Boden einbauen und verdichten.
Menge: 3,000 m3
Leistungsbereichkatalog: 108

### Abschnitt 01 Wegweisede Beschilderung

#### Unterabschnitt 01.00 Beton

**01.00.0001 Betonfertigteile einbauen*FT:Stahlbeton*XF2, XC4, XD2**
StL-Nr. 2211851391910000
Bewehrte Betonfertigteile entsprechend statischen und
konstruktiven Erfordernissen nach Unterlagen des AG
herstellen und einbauen.
Bauteil 'Fundament K63_10_1759'

Fertigteile aus Stahlbeton.
Druckfestigkeitsklasse 'gem. Statik'

Expositionsklasse XF2, XC4 und XD2.
Menge: 2,600 m3
Leistungsbereichkatalog: 118

**01.00.0002 Betonfertigteile einbauen*FT:Stahlbeton*XF2, XC4, XD2**
StL-Nr. 2211851391910000
Bewehrte Betonfertigteile entsprechend statischen und
konstruktiven Erfordernissen nach Unterlagen des AG
herstellen und einbauen.
Bauteil 'Fundament B215_90_118'

Fertigteile aus Stahlbeton.
Druckfestigkeitsklasse 'gem. Statik'

Expositionsklasse XF2, XC4 und XD2.
Menge: 3,000 m3
Leistungsbereichkatalog: 118

**01.00.0003 Betonfertigteile einbauen*FT:Stahlbeton*XF2, XC4, XD2**
StL-Nr. 2211851391910000
Bewehrte Betonfertigteile entsprechend statischen und
konstruktiven Erfordernissen nach Unterlagen des AG
herstellen und einbauen.
Bauteil 'Fundament B215_80_1045'

Fertigteile aus Stahlbeton.
Druckfestigkeitsklasse 'gem. Statik'

Expositionsklasse XF2, XC4 und XD2.
Menge: 2,900 m3
Leistungsbereichkatalog: 118

**01.00.0004 Betonfertigteile einbauen*FT:Stahlbeton*XF2, XC4, XD2**
StL-Nr. 2211851391910000
Bewehrte Betonfertigteile entsprechend statischen und
konstruktiven Erfordernissen nach Unterlagen des AG
herstellen und einbauen.
Bauteil 'Fundament L351_10_174'

Fertigteile aus Stahlbeton.
Druckfestigkeitsklasse 'gem. Statik'

Expositionsklasse XF2, XC4 und XD2.
Menge: 1,800 m3
Leistungsbereichkatalog: 118

#### Unterabschnitt 01.01 Lieferung

**01.01.0001 Großflächigen Wegweiser liefern Ausf.zeichnung*profilverst., 3mm Folie RA 2*Größe > 7-8 m2**
StL-Nr. 2113041612021099
Großflächigen Wegweiser nach Unterlagen des AG entsprechend statischen und konstruktiven Erfordernissen liefern.
Maßstäbliche Ausführungszeichnung herstellen.
Schild = profilverstärkt, 3 mm dick.
Mit retroreflektierender Folie der Klasse RA 2.
Größe über 7 m2 bis 8 m2.
Lieferung 'an Aufstellort'
Menge: 1,000 St
Leistungsbereichkatalog: 130

**01.01.0002 Großflächigen Wegweiser liefern Ausf.zeichnung*profilverst., 3mm Folie RA 2*Größe > 9-10 m2**
StL-Nr. 2113041612021299
Großflächigen Wegweiser nach Unterlagen des AG entsprechend statischen und konstruktiven Erfordernissen liefern.
Maßstäbliche Ausführungszeichnung herstellen.
Schild = profilverstärkt, 3 mm dick.
Mit retroreflektierender Folie der Klasse RA 2.
Größe über 9 m2 bis 10 m2.
Lieferung 'an Aufstellort'
Menge: 1,000 St
Leistungsbereichkatalog: 130

**01.01.0003 Großflächigen Wegweiser liefern Ausf.zeichnung*profilverst., 3mm Folie RA 2*Größe > 10-12 m2**
StL-Nr. 2113041612021399
Großflächigen Wegweiser nach Unterlagen des AG entsprechend statischen und konstruktiven Erfordernissen liefern.
Maßstäbliche Ausführungszeichnung herstellen.
Schild = profilverstärkt, 3 mm dick.
Mit retroreflektierender Folie der Klasse RA 2.
Größe über 10 m2 bis 12 m2.
Lieferung 'an Aufstellort'
Menge: 2,000 St
Leistungsbereichkatalog: 130

**01.01.0004 Wegweiser liefern Z415,418,432*Höhe 400 mm Breite 2250 mm*Folie RA 2 profilverstärkt**
StL-Nr. 2113040601252509
Pfeilwegweiser, Tabellenwegweiser in aufgelöster Form
nach Unterlagen des AG liefern.
Schild = Zeichen 415-10, 415-20, 418-10, 418-20, 432-
10, 432-20.
Höhe 400 mm.
Breite 2250 mm.
Mit retroreflektierender Folie der Klasse RA 2.
Schild = profilverstärkt.
Lieferung 'an Aufstellort'
Menge: 1,000 St
Leistungsbereichkatalog: 130

**01.01.0005 Wegweiser liefern Z415,418,432*Höhe 400 mm Breite 1750 mm*Folie RA 2 profilverstärkt**
StL-Nr. 2113040601232509
Pfeilwegweiser, Tabellenwegweiser in aufgelöster Form
nach Unterlagen des AG liefern.
Schild = Zeichen 415-10, 415-20, 418-10, 418-20, 432-
10, 432-20.
Höhe 400 mm.
Breite 1750 mm.
Mit retroreflektierender Folie der Klasse RA 2.
Schild = profilverstärkt.
Lieferung 'an Aufstellort'
Menge: 2,000 St
Leistungsbereichkatalog: 130

**01.01.0006 Wegweiser liefern Z415,418,432*Höhe 500 mm Breite 2250 mm*Folie RA 2 profilverstärkt**
StL-Nr. 2113040601452509
Pfeilwegweiser, Tabellenwegweiser in aufgelöster Form
nach Unterlagen des AG liefern.
Schild = Zeichen 415-10, 415-20, 418-10, 418-20, 432-
10, 432-20.
Höhe 500 mm.
Breite 2250 mm.
Mit retroreflektierender Folie der Klasse RA 2.
Schild = profilverstärkt.
Lieferung 'an Aufstellort'
Menge: 2,000 St
Leistungsbereichkatalog: 130

**01.01.0007 Wegweiser liefern Z415,418,432*Höhe 500 mm Breite 2000 mm*Folie RA 2 profilverstärkt**
StL-Nr. 2113040601442509
Pfeilwegweiser, Tabellenwegweiser in aufgelöster Form
nach Unterlagen des AG liefern.
Schild = Zeichen 415-10, 415-20, 418-10, 418-20, 432-
10, 432-20.
Höhe 500 mm.
Breite 2000 mm.
Mit retroreflektierender Folie der Klasse RA 2.
Schild = profilverstärkt.
Lieferung 'An Aufstellort'
Menge: 4,000 St
Leistungsbereichkatalog: 130

**01.01.0008 Rohrpfosten liefern Länge 3000 mm*St. 76,1/2,9 mm**
StL-Nr. 21130426073099
Rohrpfosten mit Abdeckkappe für Verkehrsschild liefern.
Stahlteile feuerverzinkt.
Pfostenlänge = 3000 mm.
Rohr = Stahl 76,1/2,9 mm.
Lieferung 'an Aufstellort'
Menge: 2,000 St
Leistungsbereichkatalog: 130

**01.01.0009 Rohrpfosten liefern Länge 2500 mm*St. 60,3/2,0 mm**
StL-Nr. 21130426051099
Rohrpfosten mit Abdeckkappe für Verkehrsschild liefern.
Stahlteile feuerverzinkt.
Pfostenlänge = 2500 mm.
Rohr = Stahl 60,3/2,0 mm.
Lieferung 'an Aufstellort'
Menge: 2,000 St
Leistungsbereichkatalog: 130

**01.01.0010 Rohrpfosten liefern Länge 2750 mm*St. 76,1/2,0 mm**
StL-Nr. 21130426062099
Rohrpfosten mit Abdeckkappe für Verkehrsschild liefern.
Stahlteile feuerverzinkt.
Pfostenlänge = 2750 mm.
Rohr = Stahl 76,1/2,0 mm.
Lieferung 'an Aufstellort'
Menge: 4,000 St
Leistungsbereichkatalog: 130

**01.01.0011 Ausrüstungsteil f. Rohrpf. liefern Bod.h.Stahl 500mm*F.Rohrd. 60,3 mm**
StL-Nr. 21130431082099
Ausrüstungsteil für Rohrpfosten liefern.
Bodenhülse aus Stahl feuerverzinkt, Länge 500 mm, Feststellvorrichtung mit Klemmkeil und Innensechskantschraube.
Für Rohrdurchmesser 60,3 mm.
Lieferung 'an Aufstellort'
Menge: 2,000 St
Leistungsbereichkatalog: 130

**01.01.0012 Ausrüstungsteil f. Rohrpf. liefern Bod.h.Stahl 300mm*F.Rohrd. 76,1 mm**
StL-Nr. 21130431073099
Ausrüstungsteil für Rohrpfosten liefern.
Bodenhülse aus Stahl feuerverzinkt, Länge 300 mm, Feststellvorrichtung mit Klemmkeil und Innensechskantschraube.
Für Rohrdurchmesser 76,1 mm.
Lieferung 'an Aufstellort'
Menge: 6,000 St
Leistungsbereichkatalog: 130

**01.01.0013 Mast liefern rund,Abd.verschw.**
StL-Nr. 21130441209999
Mast aus Stahl, feuerverzinkt, nach Unterlagen des AG
liefern.
Mastform = rund, Abdeckung verschweißt.
Mastquerschnitt 'gem. Statik'

Mastlänge 'gem. Statik'

Mast 'mit Fussplatte gem. Statik'

Lieferung 'an Aufstellort L351_10_174'
Menge: 1,000 St
Leistungsbereichkatalog: 130

**01.01.0014 Mast liefern rund,Abd.verschw.**
StL-Nr. 21130441209999
Mast aus Stahl, feuerverzinkt, nach Unterlagen des AG
liefern.
Mastform = rund, Abdeckung verschweißt.
Mastquerschnitt 'gem Statik'

Mastlänge 'gem. Statik'

Mast 'mit Fussplatte gem. Statik'

Lieferung 'an Aufstellort B215_90_118'
Menge: 1,000 St
Leistungsbereichkatalog: 130

**01.01.0015 Mast liefern rund,Abd.verschw.**
StL-Nr. 21130441209999
Mast aus Stahl, feuerverzinkt, nach Unterlagen des AG
liefern.
Mastform = rund, Abdeckung verschweißt.
Mastquerschnitt 'gem. Statik'

Mastlänge 'gem. Statik'

Mast 'mit Fussplatte gem. Statik'

Lieferung 'an Aufstellort B215_80_1045'
Menge: 1,000 St
Leistungsbereichkatalog: 130

**01.01.0016 Gabelständer liefern**
StL-Nr. 21130446999999
Gabelständer aus Stahl, feuerverzinkt mit Abdeckkappen
nach Unterlagen des AG liefern.
Länge 'gem. Statik'

Standrohr/Spreizung 'gem. Statik'

Gabelständer 'mit Fussplatte gem. Statik'

Lieferung 'an Aufstellort K63_10_1759'
Menge: 2,000 St
Leistungsbereichkatalog: 130

#### Unterabschnitt 01.02 Montage

**01.02.0001 Großflächigen Wegweiser anbringen Ausf.zeichnung*3 mm profilverst. Folie RA 2*Größe > 7-8 m2 Schell+v.Trav.Alu*UK Schild ab 2 m**
StL-Nr. 2113011611021042
Großflächigen Wegweiser nach Unterlagen des AG entsprechend statischen und konstruktiven Erfordernissen an
Aufstellvorrichtung anbringen.
Maßstäbliche Ausführungszeichnung herstellen.
Schild = 3 mm dick, profilverstärkt.
Mit retroreflektierender Folie der Klasse RA 2.
Größe über 7 m2 bis 8 m2.
Befestigung mit Schellen und verschiebbaren Traversen
aus Aluminium. Verschraubung aus nicht rostendem Stahl
mind. der Stahlsorte A 2.
Anbringung neben der Fahrbahn. Unterkante des Schildes
ab 2,00 m über der Verkehrsfläche.
Menge: 1,000 St
Leistungsbereichkatalog: 130

**01.02.0002 Großflächigen Wegweiser anbringen Ausf.zeichnung*3 mm profilverst. Folie RA 2*Größe > 10-12 m2 Schell+v.Trav.Alu*UK Schild ab 2 m**
StL-Nr. 2113011611021342
Großflächigen Wegweiser nach Unterlagen des AG entsprechend statischen und konstruktiven Erfordernissen an
Aufstellvorrichtung anbringen.
Maßstäbliche Ausführungszeichnung herstellen.
Schild = 3 mm dick, profilverstärkt.
Mit retroreflektierender Folie der Klasse RA 2.
Größe über 10 m2 bis 12 m2.
Befestigung mit Schellen und verschiebbaren Traversen
aus Aluminium. Verschraubung aus nicht rostendem Stahl
mind. der Stahlsorte A 2.
Anbringung neben der Fahrbahn. Unterkante des Schildes
ab 2,00 m über der Verkehrsfläche.
Menge: 2,000 St
Leistungsbereichkatalog: 130

**01.02.0003 Großflächigen Wegweiser anbringen Ausf.zeichnung*3 mm profilverst. Folie RA 2*Größe > 9-10 m2 Schell+v.Trav.Alu*UK Schild ab 2 m**
StL-Nr. 2113011611021242
Großflächigen Wegweiser nach Unterlagen des AG entsprechend statischen und konstruktiven Erfordernissen an
Aufstellvorrichtung anbringen.
Maßstäbliche Ausführungszeichnung herstellen.
Schild = 3 mm dick, profilverstärkt.
Mit retroreflektierender Folie der Klasse RA 2.
Größe über 9 m2 bis 10 m2.
Befestigung mit Schellen und verschiebbaren Traversen
aus Aluminium. Verschraubung aus nicht rostendem Stahl
mind. der Stahlsorte A 2.
Anbringung neben der Fahrbahn. Unterkante des Schildes
ab 2,00 m über der Verkehrsfläche.
Menge: 1,000 St
Leistungsbereichkatalog: 130

**01.02.0004 Wegweiser anbringen Z415,418,432*Breite 2250 mm Folie RA 2*Profilverstärkt Alu-Klemmschellen*UK Schild unt.2 m**
StL-Nr. 2113010601052521
Pfeilwegweiser oder Tabellenwegweiser in aufgelöster
Form entsprechend statischen und konstruktiven Erfordernissen nach Unterlagen des AG an Aufstellvorrichtung
anbringen. Maßstäbliche Ausführungszeichnung nach Un-
terlagen des AG herstellen.
Schild = Zeichen 415-10, 415-20, 418-10, 418-20, 432-
10, 432-20.
Breite = 2250 mm.
Mit retroreflektierender Folie der Klasse RA 2.
Schild = profilverstärkt.
Befestigung mit Aluminium-Klemmschellen. Verschraubung
aus nicht rostendem Stahl mind. der Stahlsorte A 2.
Anbringung neben der Fahrbahn, Unterkante des Schildes
unter 2,00 m über der Verkehrsfläche.
Menge: 3,000 St
Leistungsbereichkatalog: 130

**01.02.0005 Wegweiser anbringen Z415,418,432*Breite 1750 mm Folie RA 2*Profilverstärkt Alu-Klemmschellen*UK Schild unt.2 m**
StL-Nr. 2113010601032521
Pfeilwegweiser oder Tabellenwegweiser in aufgelöster
Form entsprechend statischen und konstruktiven Erfordernissen nach Unterlagen des AG an Aufstellvorrichtung
anbringen. Maßstäbliche Ausführungszeichnung nach Un-
terlagen des AG herstellen.
Schild = Zeichen 415-10, 415-20, 418-10, 418-20, 432-
10, 432-20.
Breite = 1750 mm.
Mit retroreflektierender Folie der Klasse RA 2.
Schild = profilverstärkt.
Befestigung mit Aluminium-Klemmschellen. Verschraubung
aus nicht rostendem Stahl mind. der Stahlsorte A 2.
Anbringung neben der Fahrbahn, Unterkante des Schildes
unter 2,00 m über der Verkehrsfläche.
Menge: 2,000 St
Leistungsbereichkatalog: 130

**01.02.0006 Wegweiser anbringen Z415,418,432*Breite 2000 mm Folie RA 2*Profilverstärkt Alu-Klemmschellen*UK Schild unt.2 m**
StL-Nr. 2113010601042521
Pfeilwegweiser oder Tabellenwegweiser in aufgelöster
Form entsprechend statischen und konstruktiven Erfordernissen nach Unterlagen des AG an Aufstellvorrichtung
anbringen. Maßstäbliche Ausführungszeichnung nach Un-
terlagen des AG herstellen.
Schild = Zeichen 415-10, 415-20, 418-10, 418-20, 432-
10, 432-20.
Breite = 2000 mm.
Mit retroreflektierender Folie der Klasse RA 2.
Schild = profilverstärkt.
Befestigung mit Aluminium-Klemmschellen. Verschraubung
aus nicht rostendem Stahl mind. der Stahlsorte A 2.
Anbringung neben der Fahrbahn, Unterkante des Schildes
unter 2,00 m über der Verkehrsfläche.
Menge: 4,000 St
Leistungsbereichkatalog: 130

**01.02.0007 Mast aufstellen Statik gepr.vorl.*rund Abd.verschw.*Länge>4500-5000mm mit Fußplatte*Fundam.ges.verg. Preisänd. Mast**
StL-Nr. 2113033622951101
Mast aus Stahl, feuerverzinkt, nach statischen und konstruktiven Erfordernissen für Verkehrsschild aufstellen. Schild nach Unterlagen des AG.
Statische Berechnung erstellen und in geprüfter Form
vorlegen.
Mastform = rund, Abdeckung verschweißt.
Mastquerschnitt 'gem. Statik'

Mastlänge über 4500 mm bis 5000 mm.
Mast mit Fußplatte.
Auf Fundament aufstellen. Fundament wird gesondert vergütet.
Bei Änderung der Mastlänge verändert sich der Einheitspreis im Verhältnis zur ausgeschriebenen Mastlänge. Ba-
sislänge für die Abrechnung ist bei Mehrlängen die maximal, bei Minderlängen die minimal ausgeschriebene
Mastlänge.
Menge: 1,000 St
Leistungsbereichkatalog: 130

**01.02.0008 Mast aufstellen Statik gepr.vorl.*rund Abd.verschw.*Länge>6000-6500mm mit Fußplatte*Fundam.ges.verg. Preisänd. Mast**
StL-Nr. 2113033622971101
Mast aus Stahl, feuerverzinkt, nach statischen und konstruktiven Erfordernissen für Verkehrsschild aufstellen. Schild nach Unterlagen des AG.
Statische Berechnung erstellen und in geprüfter Form
vorlegen.
Mastform = rund, Abdeckung verschweißt.
Mastquerschnitt 'gem. Statik'

Mastlänge über 6000 mm bis 6500 mm.
Mast mit Fußplatte.
Auf Fundament aufstellen. Fundament wird gesondert vergütet.
Bei Änderung der Mastlänge verändert sich der Einheitspreis im Verhältnis zur ausgeschriebenen Mastlänge. Ba-
sislänge für die Abrechnung ist bei Mehrlängen die maximal, bei Minderlängen die minimal ausgeschriebene
Mastlänge.
Menge: 2,000 St
Leistungsbereichkatalog: 130

**01.02.0009 Gabelständer aufstellen Statik gepr.vorl. Länge>4500-5000mm*mit Fußplatte Fundam. ges.verg.*Preisänd.Gabelst.**
StL-Nr. 2113034629611001
Gabelständer aus Stahl, feuerverzinkt mit Abdeckkappen
nach statischen und konstruktiven Erfordernissen für
Verkehrsschild aufstellen. Schild nach Unterlagen des
AG.
Statische Berechnung erstellen und in geprüfter Form
vorlegen.
Standrohr/Spreizung 'gem. Statik'

Länge über 4500 mm bis 5000 mm.
Gabelständer mit Fußplatte.
Auf Fundament aufstellen. Fundament wird gesondert vergütet.
Bei Änderung der Gabelständerlänge verändert sich der
Einheitspreis im Verhältnis zur ausgeschriebenen Gabelständerlänge. Basislänge für die Abrechnung ist bei
Mehrlängen die maximal, bei Minderlängen die minimal
ausgeschriebene Gabelständerlänge.
Menge: 2,000 St
Leistungsbereichkatalog: 130

### Abschnitt 02 StVO Beschilderung

#### Unterabschnitt 02.00 Lieferung

**02.00.0001 Verkehrsschild liefern*einseitig Folie RA 2*profilverstärkt**
StL-Nr. 2113040199012309
Verkehrsschild nach Unterlagen des AG liefern.
Schild 'Verkehrsleitsäule zylindrisch, inkl. VZ222'

Einseitig.
Mit retroreflektierender Folie der Klasse RA 2.
Schild = profilverstärkt.
Lieferung 'an Aufstellort'
Menge: 4,000 St
Leistungsbereichkatalog: 130

**02.00.0002 Verkehrsschild liefern Ronde*Größe 2*einseitig Folie RA 2*profilverstärkt**
StL-Nr. 2113040101212309
Verkehrsschild nach Unterlagen des AG liefern.
Schild = Ronde.
Größe 2.
Einseitig.
Mit retroreflektierender Folie der Klasse RA 2.
Schild = profilverstärkt.
Lieferung 'an Aufstellort'
Menge: 13,000 St
Leistungsbereichkatalog: 130

**02.00.0003 Verkehrsschild liefern Dreieck*Größe 2*einseitig Folie RA 2*profilverstärkt**
StL-Nr. 2113040102212309
Verkehrsschild nach Unterlagen des AG liefern.
Schild = Dreieck.
Größe 2.
Einseitig.
Mit retroreflektierender Folie der Klasse RA 2.
Schild = profilverstärkt.
Lieferung 'an Aufstellort'
Menge: 4,000 St
Leistungsbereichkatalog: 130

**02.00.0004 Verkehrsschild liefern Dreieck*Größe 1*einseitig Folie RA 2*profilverstärkt**
StL-Nr. 2113040102112309
Verkehrsschild nach Unterlagen des AG liefern.
Schild = Dreieck.
Größe 1.
Einseitig.
Mit retroreflektierender Folie der Klasse RA 2.
Schild = profilverstärkt.
Lieferung 'an Aufstellort'
Menge: 8,000 St
Leistungsbereichkatalog: 130

**02.00.0005 Verkehrsschild liefern Quadrat*Größe 2*einseitig Folie RA 2*profilverstärkt**
StL-Nr. 2113040103212309
Verkehrsschild nach Unterlagen des AG liefern.
Schild = Quadrat.
Größe 2.
Einseitig.
Mit retroreflektierender Folie der Klasse RA 2.
Schild = profilverstärkt.
Lieferung 'an Aufstellort'
Menge: 2,000 St
Leistungsbereichkatalog: 130

**02.00.0006 Verkehrsschild liefern Zusatzz. Höhe 1*Größe 2 einseitig*Folie RA 2 profilverstärkt**
StL-Nr. 2113040150212309
Verkehrsschild nach Unterlagen des AG liefern.
Schild = Zusatzzeichen Höhe 1.
Größe 2.
Einseitig.
Mit retroreflektierender Folie der Klasse RA 2.
Schild = profilverstärkt.
Lieferung 'an Aufstellort'
Menge: 1,000 St
Leistungsbereichkatalog: 130

**02.00.0007 Verkehrsschild liefern Z625,500x1500 mm*Größe 2 einseitig*Folie RA 2 profilverstärkt**
StL-Nr. 2113040144212309
Verkehrsschild nach Unterlagen des AG liefern.
Schild = Zeichen 625-11, 625-21, 500 x 1500 mm.
Größe 2.
Einseitig.
Mit retroreflektierender Folie der Klasse RA 2.
Schild = profilverstärkt.
Lieferung 'an Aufstellort'
Menge: 4,000 St
Leistungsbereichkatalog: 130

**02.00.0008 Verkehrsschild liefern Z600-33,250x1200*Größe 2 einseitig*Folie RA 2 profilverstärkt**
StL-Nr. 2113040131212309
Verkehrsschild nach Unterlagen des AG liefern.
Schild = Zeichen 600-33, 250 x 1200 mm.
Größe 2.
Einseitig.
Mit retroreflektierender Folie der Klasse RA 2.
Schild = profilverstärkt.
Lieferung 'an Aufstellort'
Menge: 3,000 St
Leistungsbereichkatalog: 130

**02.00.0009 Verkehrsschild liefern*Größe 2 einseitig*Folie RA 2 profilverstärkt**
StL-Nr. 2113040199212309
Verkehrsschild nach Unterlagen des AG liefern.
Schild 'VZ386.1-53'

Größe 2.
Einseitig.
Mit retroreflektierender Folie der Klasse RA 2.
Schild = profilverstärkt.
Lieferung 'an Aufstellort'
Menge: 1,000 St
Leistungsbereichkatalog: 130

**02.00.0010 Verkehrsschild liefern Z310-40*Größe 2*doppelseitig Folie RA 2*profilverstärkt**
StL-Nr. 2113040125222309
Verkehrsschild nach Unterlagen des AG liefern.
Schild = Zeichen 310-40.
Größe 2.
Doppelseitig
Mit retroreflektierender Folie der Klasse RA 2.
Schild = profilverstärkt.
Lieferung 'an Aufstellort'
Menge: 1,000 St
Leistungsbereichkatalog: 130

**02.00.0011 Rohrpfosten liefern Länge 4250 mm*St. 76,1/2,0 mm**
StL-Nr. 21130426122099
Rohrpfosten mit Abdeckkappe für Verkehrsschild liefern.
Stahlteile feuerverzinkt.
Pfostenlänge = 4250 mm.
Rohr = Stahl 76,1/2,0 mm.
Lieferung 'an Aufstellort'
Menge: 4,000 St
Leistungsbereichkatalog: 130

**02.00.0012 Rohrpfosten liefern Länge 3500 mm*St. 60,3/2,0 mm**
StL-Nr. 21130426091099
Rohrpfosten mit Abdeckkappe für Verkehrsschild liefern.
Stahlteile feuerverzinkt.
Pfostenlänge = 3500 mm.
Rohr = Stahl 60,3/2,0 mm.
Lieferung 'an Aufstellort'
Menge: 6,000 St
Leistungsbereichkatalog: 130

**02.00.0013 Rohrpfosten liefern Länge 4000 mm*St. 76,1/2,0 mm**
StL-Nr. 21130426112099
Rohrpfosten mit Abdeckkappe für Verkehrsschild liefern.
Stahlteile feuerverzinkt.
Pfostenlänge = 4000 mm.
Rohr = Stahl 76,1/2,0 mm.
Lieferung 'an Aufstellort'
Menge: 2,000 St
Leistungsbereichkatalog: 130

**02.00.0014 Rohrpfosten liefern Länge 3500 mm*St. 60,3/2,0 mm**
StL-Nr. 21130426091099
Rohrpfosten mit Abdeckkappe für Verkehrsschild liefern.
Stahlteile feuerverzinkt.
Pfostenlänge = 3500 mm.
Rohr = Stahl 60,3/2,0 mm.
Lieferung 'an Aufstellort'
Menge: 8,000 St
Leistungsbereichkatalog: 130

**02.00.0015 Rohrpfosten liefern Länge 1500 mm*St. 60,3/2,0 mm**
StL-Nr. 21130426011099
Rohrpfosten mit Abdeckkappe für Verkehrsschild liefern.
Stahlteile feuerverzinkt.
Pfostenlänge = 1500 mm.
Rohr = Stahl 60,3/2,0 mm.
Lieferung 'an Aufstellort'
Menge: 8,000 St
Leistungsbereichkatalog: 130

**02.00.0016 Rohrpfosten liefern Länge 2000 mm*St. 60,3/2,0 mm**
StL-Nr. 21130426031099
Rohrpfosten mit Abdeckkappe für Verkehrsschild liefern.
Stahlteile feuerverzinkt.
Pfostenlänge = 2000 mm.
Rohr = Stahl 60,3/2,0 mm.
Lieferung 'an Aufstellort'
Menge: 6,000 St
Leistungsbereichkatalog: 130

**02.00.0017 Rohrpfosten liefern Länge 2000 mm*St. 76,1/2,0 mm**
StL-Nr. 21130426032099
Rohrpfosten mit Abdeckkappe für Verkehrsschild liefern.
Stahlteile feuerverzinkt.
Pfostenlänge = 2000 mm.
Rohr = Stahl 76,1/2,0 mm.
Lieferung 'an Aufstellort'
Menge: 4,000 St
Leistungsbereichkatalog: 130

**02.00.0018 Rohrrahmen liefern**
StL-Nr. 211304369099
Rohrrahmen für Verkehrsschild liefern. Stahlteile feuerverzinkt. Verschraubung  aus nicht rostendem Stahl
mind. der Stahlsorte A 2.
Rohrrahmen IVZ-Typ Nr. 'E48'

Lieferung 'an Aufstellort'
Menge: 1,000 St
Leistungsbereichkatalog: 130

**02.00.0019 Befestigungsteile liefern Kl.Sch.Aluprofil*Durchm. 60,3 mm Lochabstand 70 mm*doppelseitig**
StL-Nr. 21130456031119
Befestigungsteile liefern.
Klemmschelle aus Aluminium für profilverstärktes
Schild, nach IVZ-Norm, Verschraubung aus nicht rostendem Stahl mind. der Stahlsorte A 2.
Durchmesser = 60,3 mm.
Lochabstand 70 mm.
Doppelseitig.
Lieferung 'an Aufstellort'
Menge: 56,000 St
Leistungsbereichkatalog: 130

**02.00.0020 Befestigungsteile liefern Kl.Sch.Aluprofil*Durchm. 76,1 mm Lochabstand 70 mm*doppelseitig**
StL-Nr. 21130456032119
Befestigungsteile liefern.
Klemmschelle aus Aluminium für profilverstärktes
Schild, nach IVZ-Norm, Verschraubung aus nicht rostendem Stahl mind. der Stahlsorte A 2.
Durchmesser = 76,1 mm.
Lochabstand 70 mm.
Doppelseitig.
Lieferung 'an Aufstellort'
Menge: 20,000 St
Leistungsbereichkatalog: 130

**02.00.0021 Fundament liefern**
Fundament Typ A gem. IVZ-Norm liefern,
 Lieferung an Aufstellort
Menge: 28,000 St

**02.00.0022 Fundament liefern**
Fundament Typ B gem. IVZ-Norm liefern, Lieferung an Aufstellort
Menge: 10,000 St

#### Unterabschnitt 02.01 Montage

**02.01.0001 Rohrpfosten aufstellen Länge bis 1500 mm*R.St. 60,3/2,0 mm Fundament vorh.*Fundament Typ A Aushub i.Bst.vert*Preisänd. Pfosten**
StL-Nr. 2113030211002111
Rohrpfosten mit Abdeckkappe für Verkehrsschild aufstellen einschl. anfallenden Aushubarbeiten. Stahlteile
feuerverzinkt. Umgebende Fläche entsprechend dem früheren Zustand herstellen.
Pfostenlänge = bis 1500 mm
Rohr = Stahl 60,3/2,0 mm.
Auf vorhandenem Fundament aufstellen.
Fundament Typ A nach IVZ-Norm.
Überschüssigen Aushub innerhalb der Baustelle flächenhaft verteilen.
Bei Änderung der Pfostenlänge verändert sich der Einheitspreis im Verhältnis zur ausgeschriebenen Pfostenlänge. Basislänge für die Abrechnung ist bei Mehrlängen
die maximal, bei Minderlängen die minimal ausgeschriebene Pfostenlänge.
Menge: 8,000 St
Leistungsbereichkatalog: 130

**02.01.0002 Rohrpfosten aufstellen Länge>1500-2000mm*R.St. 60,3/2,0 mm Fundament vorh.*Fundament Typ A Aushub i.Bst.vert*Preisänd. Pfosten**
StL-Nr. 2113030221002111
Rohrpfosten mit Abdeckkappe für Verkehrsschild aufstellen einschl. anfallenden Aushubarbeiten. Stahlteile
feuerverzinkt. Umgebende Fläche entsprechend dem früheren Zustand herstellen.
Pfostenlänge = über 1500 mm bis 2000 mm.
Rohr = Stahl 60,3/2,0 mm.
Auf vorhandenem Fundament aufstellen.
Fundament Typ A nach IVZ-Norm.
Überschüssigen Aushub innerhalb der Baustelle flächenhaft verteilen.
Bei Änderung der Pfostenlänge verändert sich der Einheitspreis im Verhältnis zur ausgeschriebenen Pfostenlänge. Basislänge für die Abrechnung ist bei Mehrlängen
die maximal, bei Minderlängen die minimal ausgeschriebene Pfostenlänge.
Menge: 6,000 St
Leistungsbereichkatalog: 130

**02.01.0003 Rohrpfosten aufstellen Länge>1500-2000mm*R.St. 76,1/2,0 mm Fundament vorh.*Fundament Typ B Aushub i.Bst.vert*Preisänd. Pfosten**
StL-Nr. 2113030222002211
Rohrpfosten mit Abdeckkappe für Verkehrsschild aufstellen einschl. anfallenden Aushubarbeiten. Stahlteile
feuerverzinkt. Umgebende Fläche entsprechend dem früheren Zustand herstellen.
Pfostenlänge = über 1500 mm bis 2000 mm.
Rohr = Stahl 76,1/2,0 mm.
Auf vorhandenem Fundament aufstellen.
Fundament Typ B nach IVZ-Norm.
Überschüssigen Aushub innerhalb der Baustelle flächenhaft verteilen.
Bei Änderung der Pfostenlänge verändert sich der Einheitspreis im Verhältnis zur ausgeschriebenen Pfostenlänge. Basislänge für die Abrechnung ist bei Mehrlängen
die maximal, bei Minderlängen die minimal ausgeschriebene Pfostenlänge.
Menge: 4,000 St
Leistungsbereichkatalog: 130

**02.01.0004 Rohrpfosten aufstellen Länge>3000-3500mm*R.St. 60,3/2,0 mm Fundament vorh.*Fundament Typ A Aushub i.Bst.vert*Preisänd. Pfosten**
StL-Nr. 2113030251002111
Rohrpfosten mit Abdeckkappe für Verkehrsschild aufstellen einschl. anfallenden Aushubarbeiten. Stahlteile
feuerverzinkt. Umgebende Fläche entsprechend dem früheren Zustand herstellen.
Pfostenlänge = über 3000 mm bis 3500 mm.
Rohr = Stahl 60,3/2,0 mm.
Auf vorhandenem Fundament aufstellen.
Fundament Typ A nach IVZ-Norm.
Überschüssigen Aushub innerhalb der Baustelle flächenhaft verteilen.
Bei Änderung der Pfostenlänge verändert sich der Einheitspreis im Verhältnis zur ausgeschriebenen Pfostenlänge. Basislänge für die Abrechnung ist bei Mehrlängen
die maximal, bei Minderlängen die minimal ausgeschriebene Pfostenlänge.
Menge: 14,000 St
Leistungsbereichkatalog: 130

**02.01.0005 Rohrpfosten aufstellen Länge>3500-4000mm*R.St. 76,1/2,0 mm Fundament vorh.*Fundament Typ B Aushub i.Bst.vert*Preisänd. Pfosten**
StL-Nr. 2113030262002211
Rohrpfosten mit Abdeckkappe für Verkehrsschild aufstellen einschl. anfallenden Aushubarbeiten. Stahlteile
feuerverzinkt. Umgebende Fläche entsprechend dem früheren Zustand herstellen.
Pfostenlänge = über 3500 mm bis 4000 mm.
Rohr = Stahl 76,1/2,0 mm.
Auf vorhandenem Fundament aufstellen.
Fundament Typ B nach IVZ-Norm.
Überschüssigen Aushub innerhalb der Baustelle flächenhaft verteilen.
Bei Änderung der Pfostenlänge verändert sich der Einheitspreis im Verhältnis zur ausgeschriebenen Pfostenlänge. Basislänge für die Abrechnung ist bei Mehrlängen
die maximal, bei Minderlängen die minimal ausgeschriebene Pfostenlänge.
Menge: 2,000 St
Leistungsbereichkatalog: 130

**02.01.0006 Rohrpfosten aufstellen Länge>4000-4500mm*R.St. 76,1/2,0 mm Fundament vorh.*Fundament Typ B Aushub i.Bst.vert*Preisänd. Pfosten**
StL-Nr. 2113030272002211
Rohrpfosten mit Abdeckkappe für Verkehrsschild aufstellen einschl. anfallenden Aushubarbeiten. Stahlteile
feuerverzinkt. Umgebende Fläche entsprechend dem früheren Zustand herstellen.
Pfostenlänge = über 4000 mm bis 4500 mm.
Rohr = Stahl 76,1/2,0 mm.
Auf vorhandenem Fundament aufstellen.
Fundament Typ B nach IVZ-Norm.
Überschüssigen Aushub innerhalb der Baustelle flächenhaft verteilen.
Bei Änderung der Pfostenlänge verändert sich der Einheitspreis im Verhältnis zur ausgeschriebenen Pfostenlänge. Basislänge für die Abrechnung ist bei Mehrlängen
die maximal, bei Minderlängen die minimal ausgeschriebene Pfostenlänge.
Menge: 4,000 St
Leistungsbereichkatalog: 130

**02.01.0007 Verkehrsschild anbringen Ronde*Größe 2*einseitig Folie RA 2*Profilverstärkt Alu-Klemmschellen*UK Schild ab 2 m**
StL-Nr. 2113010101212332
Verkehrsschild nach Unterlagen des AG anbringen.
Schild = Ronde.
Größe 2.
Einseitig.
Mit retroreflektierender Folie der Klasse RA 2.
Schild = profilverstärkt.
Befestigung mit Aluminium-Klemmschelle. Verschraubung
aus nicht rostendem Stahl mind. der Stahlsorte A 2.
Anbringung neben der Fahrbahn. Unterkante des Schildes
ab 2,00 m über der Verkehrsfläche.
Menge: 13,000 St
Leistungsbereichkatalog: 130

**02.01.0008 Verkehrsschild anbringen Dreieck*Größe 2*einseitig Folie RA 2*Profilverstärkt Alu-Klemmschellen*UK Schild ab 2 m**
StL-Nr. 2113010102212332
Verkehrsschild nach Unterlagen des AG anbringen.
Schild = Dreieck.
Größe 2.
Einseitig.
Mit retroreflektierender Folie der Klasse RA 2.
Schild = profilverstärkt.
Befestigung mit Aluminium-Klemmschelle. Verschraubung
aus nicht rostendem Stahl mind. der Stahlsorte A 2.
Anbringung neben der Fahrbahn. Unterkante des Schildes
ab 2,00 m über der Verkehrsfläche.
Menge: 4,000 St
Leistungsbereichkatalog: 130

**02.01.0009 Verkehrsschild anbringen Dreieck*Größe 1*einseitig Folie RA 2*Profilverstärkt Alu-Klemmschellen*UK Schild ab 2 m**
StL-Nr. 2113010102112332
Verkehrsschild nach Unterlagen des AG anbringen.
Schild = Dreieck.
Größe 1.
Einseitig.
Mit retroreflektierender Folie der Klasse RA 2.
Schild = profilverstärkt.
Befestigung mit Aluminium-Klemmschelle. Verschraubung
aus nicht rostendem Stahl mind. der Stahlsorte A 2.
Anbringung neben der Fahrbahn. Unterkante des Schildes
ab 2,00 m über der Verkehrsfläche.
Menge: 8,000 St
Leistungsbereichkatalog: 130

**02.01.0010 Verkehrsschild anbringen Quadrat*Größe 2*einseitig Folie RA 2*Profilverstärkt Alu-Klemmschellen*UK Schild ab 2 m**
StL-Nr. 2113010103212332
Verkehrsschild nach Unterlagen des AG anbringen.
Schild = Quadrat.
Größe 2.
Einseitig.
Mit retroreflektierender Folie der Klasse RA 2.
Schild = profilverstärkt.
Befestigung mit Aluminium-Klemmschelle. Verschraubung
aus nicht rostendem Stahl mind. der Stahlsorte A 2.
Anbringung neben der Fahrbahn. Unterkante des Schildes
ab 2,00 m über der Verkehrsfläche.
Menge: 2,000 St
Leistungsbereichkatalog: 130

**02.01.0011 Verkehrsschild anbringen Zusatzz. Höhe 1*Größe 2 einseitig*Folie RA 2 Profilverstärkt*Alu-Klemmschellen UK Schild ab 2 m**
StL-Nr. 2113010150212332
Verkehrsschild nach Unterlagen des AG anbringen.
Schild = Zusatzzeichen Höhe 1.
Größe 2.
Einseitig.
Mit retroreflektierender Folie der Klasse RA 2.
Schild = profilverstärkt.
Befestigung mit Aluminium-Klemmschelle. Verschraubung
aus nicht rostendem Stahl mind. der Stahlsorte A 2.
Anbringung neben der Fahrbahn. Unterkante des Schildes
ab 2,00 m über der Verkehrsfläche.
Menge: 1,000 St
Leistungsbereichkatalog: 130

**02.01.0012 Verkehrsschild anbringen Z625,500x1500 mm*Größe 2 einseitig*Folie RA 2 Profilverstärkt*Alu-Klemmschellen UK Schild unt.2 m**
StL-Nr. 2113010144212331
Verkehrsschild nach Unterlagen des AG anbringen.
Schild = Zeichen 625-11, 625-21, 500 x 1500 mm.
Größe 2.
Einseitig.
Mit retroreflektierender Folie der Klasse RA 2.
Schild = profilverstärkt.
Befestigung mit Aluminium-Klemmschelle. Verschraubung
aus nicht rostendem Stahl mind. der Stahlsorte A 2.
Anbringung neben der Fahrbahn. Unterkante des Schildes
unter 2,00 m über der Verkehrsfläche.
Menge: 4,000 St
Leistungsbereichkatalog: 130

**02.01.0013 Verkehrsschild anbringen Z600-33,250x1200*Größe 2 einseitig*Folie RA 2 Profilverstärkt*Alu-Klemmschellen UK Schild unt.2 m**
StL-Nr. 2113010131212331
Verkehrsschild nach Unterlagen des AG anbringen.
Schild = Zeichen 600-33, 250 x 1200 mm.
Größe 2.
Einseitig.
Mit retroreflektierender Folie der Klasse RA 2.
Schild = profilverstärkt.
Befestigung mit Aluminium-Klemmschelle. Verschraubung
aus nicht rostendem Stahl mind. der Stahlsorte A 2.
Anbringung neben der Fahrbahn. Unterkante des Schildes
unter 2,00 m über der Verkehrsfläche.
Menge: 3,000 St
Leistungsbereichkatalog: 130

**02.01.0014 Verkehrsschild anbringen*Größe 2 einseitig*Folie RA 2 Profilverstärkt*Alu-Klemmschellen UK Schild unt.2 m**
StL-Nr. 2113010199212331
Verkehrsschild nach Unterlagen des AG anbringen.
Schild 'VZ386.1-53'

Größe 2.
Einseitig.
Mit retroreflektierender Folie der Klasse RA 2.
Schild = profilverstärkt.
Befestigung mit Aluminium-Klemmschelle. Verschraubung
aus nicht rostendem Stahl mind. der Stahlsorte A 2.
Anbringung neben der Fahrbahn. Unterkante des Schildes
unter 2,00 m über der Verkehrsfläche.
Menge: 1,000 St
Leistungsbereichkatalog: 130

**02.01.0015 Verkehrsschild anbringen Z310-40*Größe 2*einseitig Folie RA 2*Profilverstärkt Alu-Klemmschellen*UK Schild ab 2 m**
StL-Nr. 2113010125212332
Verkehrsschild nach Unterlagen des AG anbringen.
Schild = Zeichen 310-40.
Größe 2.
Einseitig.
Mit retroreflektierender Folie der Klasse RA 2.
Schild = profilverstärkt.
Befestigung mit Aluminium-Klemmschelle. Verschraubung
aus nicht rostendem Stahl mind. der Stahlsorte A 2.
Anbringung neben der Fahrbahn. Unterkante des Schildes
ab 2,00 m über der Verkehrsfläche.
Menge: 1,000 St
Leistungsbereichkatalog: 130
